# SKS-Kinkel Elektronik GmbH - article data
Specification (GAEB DA XML 3.3, DA81)
Project: SKS-Kinkel
Currency: EUR
Written by: TYPO3 sks_theme pimdata, SKS-Kinkel Artikeldaten, 2026-09-01

## 100074 Indoor station VICO Vico video monitor, hands-free, 6-wire, white

### 01 Indoor stations

**01.0001 Indoor station VICO Vico video monitor, hands-free, 6-wire, white**
The new SKS video indoor station VICO hands-free is characterized by a high-quality real glass surface and, with its puristic design, forms a stylish detail that enriches every living environment. It excels with its elegant, flat surface-mounted housing, which protudes only 17 mm over the wall and is easy and intuitive to use for every age group.

Technical data:
- Dimensions (LxWxH): 17 x 135 x 135 mm
- Weight: 0 g
- Colour: white
- Wiring system: 6-wire
- Audio/video: Video
- Operation type: Hands-free
- Cover material: aluminum
- Button type: Touch
- Number of keys: 3
- Automatic door opener: Yes
- Display diagonal: 12.7 cm
- Touch display: Yes
- Hands-free function: Yes
- Intercom call: Yes
- Max. parallel stations: 3
- House call melodies: 12
- Floor call melodies: 12
- Ring volume levels: 10
- Switching function: Yes
- LED call indicator: Yes
- Mounting type: Surface-mounted
- Menu languages: German, English
- IP rating: 20

Manufacturer:
SKS-Kinkel Elektronik GmbH
www.sks-kinkel.de
Unit: pcs
Product:
  Article:
    Brand: SKS-Kinkel Elektronik GmbH
    Article number: 100074
    Article short text: Indoor station VICO Vico video monitor, hands-free, 6-wire, white
