# SKS-Kinkel Elektronik GmbH - Artikeldaten
Leistungsbeschreibung (GAEB DA XML 3.3, DA81)
Projekt: SKS-Kinkel
Währung: EUR
Erstellt mit: TYPO3 sks_theme pimdata, SKS-Kinkel Artikeldaten, 01.09.2026

## 100069 Innensprechstelle BSV2012 Video, Freisprechen, 6-Draht, weiß

### Artikelgruppe 01 Innensprechstellen

**01.0001 Innensprechstelle BSV2012 Video, Freisprechen, 6-Draht, weiß**
Die elegante Videoinnensprechstelle BSV2012, ausgestattet mit Touchbildschirm, ergänzt das SKS Portfolio um ein hochwertiges Basismodell im Videosegment, das in vielfältigen Projektsituationen überzeugt. Die BSV2012 Video ist so konzipiert, dass sie sich in jeder Altersklasse optimal bedienen lässt. Unterhalb des Displays befinden sich drei große kapazitive Muldentasten für die Hauptfunktionen Rufannahme, Türöffnung und Rufabschaltung. Weitere Funktionen, wie u. a. die Auswahl der Rufmelodie, die Ruftonlautstärke sowie Kontrast und Helligkeit, werden bedienerfreundlich über das Menü im Touch Display eingestellt.

Technische Daten:
- Maße (LxBxH): 18 x 90 x 180 mm
- Gewicht: 0 g
- Farbe: weiß
- Verdrahtung: 6-Draht
- Audio/Video: Video
- Bedienart: Freisprechen
- Tastenart: Touch
- Anzahl Tasten: 3
- Display-Diagonale: 8,9 cm
- Touch-Display: Ja
- Freisprechfunktion: Ja
- Internruffunktion: Ja
- Parallelschaltung (max. Innensprechstellen): 3
- Hausrufmelodien: 8
- Etagenrufmelodien: 4
- Ruflautstärke-Stufen: 5
- Schaltfunktion: Ja
- Optische Rufsignalisierung: Ja
- Montageart: Aufputz
- Menüsprachen: Deutsch, Englisch

Fabrikat:
SKS-Kinkel Elektronik GmbH
www.sks-kinkel.de
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Einheit: Stk
Produkt:
  Artikel:
    Marke: SKS-Kinkel Elektronik GmbH
    Artikelnummer: 100069
    Artikelkurztext: Innensprechstelle BSV2012 Video, Freisprechen, 6-Draht, weiß
