# SKS-Kinkel Elektronik GmbH - article data
Invitation to tender (GAEB DA XML 3.3, DA83)
Project: SKS-Kinkel
Currency: EUR
Written by: TYPO3 sks_theme pimdata, SKS-Kinkel Artikeldaten, 2026-09-01

## 100069 Indoor station BSV2012 video, hands-free, 6-wire, white

### 01 Indoor stations

**01.0001 Indoor station BSV2012 video, hands-free, 6-wire, white**
With the elegant BSV2012 Video SKS complete their product line with a high-quality basic model in the video segment, convincing in a wide variety of projects and situations. Below the display there are three large capacitive keys for the main functions accept call, open door and mute ringtone; further settings such as ringtone melody, ringtone volume, contrast and brightness are made via the menu on the touch display.

Technical data:
- Dimensions (LxWxH): 18 x 90 x 180 mm
- Weight: 0 g
- Colour: white
- Wiring system: 6-wire
- Audio/video: Video
- Operation type: Hands-free
- Button type: Touch
- Number of keys: 3
- Display diagonal: 8.9 cm
- Touch display: Yes
- Hands-free function: Yes
- Intercom call: Yes
- Max. parallel stations: 3
- House call melodies: 8
- Floor call melodies: 4
- Ring volume levels: 5
- Switching function: Yes
- LED call indicator: Yes
- Mounting type: Surface-mounted
- Menu languages: German, English

Manufacturer:
SKS-Kinkel Elektronik GmbH
www.sks-kinkel.de
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Unit: pcs
Product:
  Article:
    Brand: SKS-Kinkel Elektronik GmbH
    Article number: 100069
    Article short text: Indoor station BSV2012 video, hands-free, 6-wire, white
