# SKS-Kinkel Elektronik GmbH - Artikeldaten
Angebotsaufforderung (GAEB DA XML 3.3, DA83)
Projekt: SKS-Kinkel
Währung: EUR
Erstellt mit: TYPO3 sks_theme pimdata, SKS-Kinkel Artikeldaten, 01.09.2026

## 100074 Innensprechstelle VICO Videoinnensprechstelle, Freisprechen, 6-Draht, weiß

### Artikelgruppe 01 Innensprechstellen

**01.0001 Innensprechstelle VICO Videoinnensprechstelle, Freisprechen, 6-Draht, weiß**
Die aktuelle Videoinnensprechstelle VICO mit Freisprechfunktion zeichnet sich durch eine hochwertige Mineralglasoberfläche aus. Sie bildet mit ihrem puristischen Design ein stilvolles Detail, das jede Wohnlandschaft bereichert. Sie besticht durch ihr edles, flaches Aufputzgehäuse, welches nur 17 mm aufträgt und ist für jede Altersklasse einfach und intuitiv bedienbar.

Technische Daten:
- Maße (LxBxH): 17 x 135 x 135 mm
- Gewicht: 0 g
- Farbe: weiß
- Verdrahtung: 6-Draht
- Audio/Video: Video
- Bedienart: Freisprechen
- Abdeckung: aluminum
- Tastenart: Touch
- Anzahl Tasten: 3
- Automatische Türöffnerfunktion: Ja
- Display-Diagonale: 12,7 cm
- Touch-Display: Ja
- Freisprechfunktion: Ja
- Internruffunktion: Ja
- Parallelschaltung (max. Innensprechstellen): 3
- Hausrufmelodien: 12
- Etagenrufmelodien: 12
- Ruflautstärke-Stufen: 10
- Schaltfunktion: Ja
- Optische Rufsignalisierung: Ja
- Montageart: Aufputz
- Menüsprachen: Deutsch, Englisch
- Schutzart: 20

Fabrikat:
SKS-Kinkel Elektronik GmbH
www.sks-kinkel.de
Einheit: Stk
Produkt:
  Artikel:
    Marke: SKS-Kinkel Elektronik GmbH
    Artikelnummer: 100074
    Artikelkurztext: Innensprechstelle VICO Videoinnensprechstelle, Freisprechen, 6-Draht, weiß
